# CERCACS1

- Propiedad del archivo: SOFT S.A.
- Formato: FIEBDC-3/2002
- Programa: Presto 8.8
- Fecha de los precios: 10/11/2000
- Divisa: EUR
- Código: CERCACS1
Importe: 245690.43

## 01 TRABAJOS PREVIOS
Importe: 10137.48

**0101** m VALLA ENREJADO GALVANIZADO (02/01/2016)
248.5 m × 6.66 = 1655.01
Valla metálica móvil de módulos prefabricados de 3,50x2,00 m de altura, enrejados de 330x70 mm y D=5 mm de espesor, batidores horizontales de D=42 mm y 1,50 mm de espesor, todo ello galvanizado en caliente, sobre soporte de hormigón prefabricado de 230x600x150 mm, separados cada 3,50 m, accesorios de fijación, considerando 5 usos, incluso montaje y desmontaje, s/R.D. 486/97.

| Código | Ud | Descripción | Rendimiento | Precio | Importe |
|---|---|---|---|---|---|
| O01OA050 | h | Ayudante (mano de obra; 02/01/2016) | 0.05 | 17.8 | 0.89 |
| O01OA070 | h | Peón ordinario (mano de obra; 02/01/2016) | 0.05 | 17 | 0.85 |
| P31CB180 | m | Valla enrejado móvil 3,5x2 m (material; 02/01/2016) | 0.2 | 19 | 3.80 |
| P31CB200 | u | Pie de hormigón con 4 agujeros (material; 02/01/2016) | 0.33 | 3.4 | 1.12 |
|  |  | Total |  |  | 6.66 |

Claves: prefabricado, galvanizar, horizontal, enrejado, metal, módulo, soporte, valla, móvil, caliente, hormigón, desmontable, montaje, fijación, accesorio

| Medición | Uds. | Largo | Parcial |
|---|---|---|---|
| Tramo actuación | 1 | 248.5 | 248.50 |
| Total |  |  | 248.5 |

**0102** m2 DESBROCE Y LIMPIEZA DE TERRENO A MANO (02/01/2016)
497 m2 × 5.66 = 2813.02
Desbroce y limpieza superficial del terreno por medios manuales de hasta 10 cm de profundidad, incluye retirada de basura, madera, plástico, cartón, pequeña vegetación, escombro, etc. sin carga ni transporte al vertedero. y medición de superficie real ejecutada según expecificaciones de proyecto, incluida parte proporcional de medios auxiliares.

| Código | Ud | Descripción | Rendimiento | Precio | Importe |
|---|---|---|---|---|---|
| O01OA070 | h | Peón ordinario | 0.32 | 17 | 5.44 |
| M11MM030 | h | Motosierra gasolina L=40 cm 1,32 cv (maquinaria; 02/01/2016) | 0.1 | 2.19 | 0.22 |
|  |  | Total |  |  | 5.66 |

Claves: desbroce, manual, medio, superficie, medición, vertedero, mano, limpieza, terreno, basura, madero, cartón, carga, ejecución, proyección, auxiliar, transporte, plástico, escombro

| Medición | Uds. | Largo | Ancho | Parcial |
|---|---|---|---|---|
| Tramo de actuación | 1 | 248.5 | 2 | 497.00 |
| Total |  |  |  | 497 |

**0103** ud PROYECTO ACTUACION ARQUEOLOGICA
1 ud × 693.38 = 693.38
Redacción de proyecto de actuación arqueológica consistente en la supervisión de remociones de tierra y control de las obras a realizar, incluye breve estudio histórico-arqueológico del yacimiento, identificación de actuaciones anteriores, metodología, plan de actuación, equipo de trabajo y curriculum vitae, documentación fotográfica y planimétrica del estado actual. Por duplicado, siendo una copia para la Administración que debe autorizar la actuación y otra para la empresa/arqueólogo director de los trabajos.

| Código | Ud | Descripción | Rendimiento | Precio | Importe |
|---|---|---|---|---|---|
| O01OC270 | h | Arqueólogo (mano de obra; 18/04/2016) | 10 | 27.08 | 270.80 |
| O01OC275 | h | Ayudante de Arqueólogo (mano de obra; 18/04/2016) | 10 | 24.91 | 249.10 |
| P33P210 | ud | Varios material y utillaje (material) | 0.04 | 1267.93 | 50.72 |
| P33P030 | ud | Materiales fungibles para arqueologia (material) | 0.14 | 876.86 | 122.76 |
|  |  | Total |  |  | 693.38 |

**0104** ud SUPERVISION ARQUEOLÓGICA
7 ud × 238.09 = 1666.63
Supervisión arqueológica de las remociones de tierras y de los trabajos de acondicionamiento a cargo de un arqueólogo titulado y toma de datos para informe final de los trabajos, incluyendo la redacción de fichas de unidades estratigráficas, fichas de elementos arqueológicos, así como la coordinación de las tareas de dibujo, la correcta diferenciación de la secuencia estratigráfica y el levantamiento planimétrico de las estructuras y elementos documentados.

| Código | Ud | Descripción | Rendimiento | Precio | Importe |
|---|---|---|---|---|---|
| O01OC270 | h | Arqueólogo | 8 | 27.08 | 216.64 |
| P33P210 | ud | Varios material y utillaje | 0.01 | 1267.93 | 12.68 |
| P33P030 | ud | Materiales fungibles para arqueologia | 0.01 | 876.86 | 8.77 |
|  |  | Total |  |  | 238.09 |

**0105** ud INFORME DE ACTUACIÓN Y MEMORIA FINAL
1 ud × 1351.05 = 1351.05
Informe + memoria de la actuación arqueológica realizada en terrenos donde existen restos arqueológicos documentados o yacimientos arqueológicos catalogados, incluye relación de los trabajos realizados de excavación, consolidación y acondicionamiento, inventario de los materiales recuperados, documentación fotográfica y planimétrica. Por triplicado, siendo una copia para la entidad contratante, una para la Administración que debe autorizar la actuación y otra para el arqueólogo coordinador de los trabajos.

| Código | Ud | Descripción | Rendimiento | Precio | Importe |
|---|---|---|---|---|---|
| O01OC270 | h | Arqueólogo | 21 | 27.08 | 568.68 |
| O01OC275 | h | Ayudante de Arqueólogo | 21 | 24.91 | 523.11 |
| P33P210 | ud | Varios material y utillaje | 0.08 | 1267.93 | 101.43 |
| P33P030 | ud | Materiales fungibles para arqueologia | 0.18 | 876.86 | 157.83 |
|  |  | Total |  |  | 1351.05 |

**0106** ud CATAS MURARIAS Y DETERMINACIÓN ORIGINALES
7 ud × 52.97 = 370.79
Catas murarias de aproximadamente 0,20x0,40 m2, supervisadas por arqueólogo titulado, para que la D.F. pueda discernir sobre las zonas a conservar, en función de los resultados de la lectura de dichas catas. Incluso parte proporcional de medios auxiliares.

| Código | Ud | Descripción | Rendimiento | Precio | Importe |
|---|---|---|---|---|---|
| O01OA060 | h | Peón especializado (mano de obra; 02/01/2016) | 1 | 17.12 | 17.12 |
| O01OC270 | h | Arqueólogo | 1 | 27.08 | 27.08 |
| P33P210 | ud | Varios material y utillaje | 0 | 1267.93 | 0.00 |
| P33P030 | ud | Materiales fungibles para arqueologia | 0.01 | 876.86 | 8.77 |
|  |  | Total |  |  | 52.97 |

**0107** u CORTE Y RETIRADA DE ÁRBOL DIMENSIÓN MEDIA C/MÁQUINA I/TRANSPORTE (02/01/2016)
12 u × 132.3 = 1587.60
Retirada y destoconado de árbol de tamaño medio con motosierra, sujección, carga con máquina, cánon y transporte al vertedero sobre camión a una distancia menor de 10 km, incluida parte proporcional de medios auxiliares.

| Código | Ud | Descripción | Rendimiento | Precio | Importe |
|---|---|---|---|---|---|
| O01OB280 | h | Peón jardinería (mano de obra; 02/01/2016) | 0.5 | 16.73 | 8.37 |
| M11MM030 | h | Motosierra gasolina L=40 cm 1,32 cv | 0.2 | 2.19 | 0.44 |
| M05PN020 | h | Pala cargadora neumáticos 155 cv 2,5 m3 (maquinaria; 02/01/2016) | 0.5 | 35.78 | 17.89 |
| M07CB010 | h | Camión basculante 4x2 de 10 t (maquinaria; 02/01/2016) | 2 | 31.24 | 62.48 |
| M07N060 | m3 | Canon de desbroce a vertedero (maquinaria; 02/01/2016) | 7 | 6.16 | 43.12 |
|  |  | Total |  |  | 132.3 |

Claves: árbol, máquina, vertedero, auxiliar, transporte, corte, dimensión, sujeción, carga, camión, medio

| Medición | Uds. | Parcial |
|---|---|---|
| Tramo intervención interior | 12 | 12.00 |
| Total |  | 12 |

## 02 MEDIOS AUXILIARES (02/01/2016)
Importe: 15228.08

**0201** M2 ANDAMIO TUBULAR (02/01/2016)
1988 M2 × 7.66 = 15228.08
Suministro, montaje y desmontaje y alquiler durante 30 días, de andamio tubular metálico, según normativa europea, en la cara interor y exterior del muro, incluso red de protección. Se prevé el montaje y desmontaje por tramos.

| Código | Ud | Descripción | Rendimiento | Precio | Importe |
|---|---|---|---|---|---|
| M13AM020 | m2 | Montaje y desmontaje andamio h<8 m (maquinaria; 02/01/2016) | 1 | 4.86 | 4.86 |
| M13AM010 | d | Alquiler m2 andamio acero galvanizado (maquinaria; 02/01/2016) | 30 | 0.05 | 1.50 |
| M13AM160 | d | Alquiler m2 de red mosquitera andamios (maquinaria; 02/01/2016) | 30 | 0.01 | 0.30 |
| M13AM170 | m2 | Montaje y desmontaje red andamio (maquinaria; 02/01/2016) | 1 | 1 | 1.00 |
|  |  | Total |  |  | 7.66 |

| Medición | Uds. | Largo | Alto | Parcial |
|---|---|---|---|---|
| Zona de actuación | 2 | 248.5 | 4 | 1988.00 |
| Total |  |  |  | 1988 |

## 03 DEMOLICIONES (14/10/2002)
Importe: 56406.52

**0301** m2 PICADO REVOCOS Y MORTEROS (14/10/2002)
1192.8 m2 × 18.37 = 21911.74
Picado de revocos y morteros inadecuados según indicaciones de la D.F., por medios manuales, utizando cinceles y macetas, quedando prohibido el uso de martillos neumáticos, incluyendo retirada de escombros y carga, sin incluir transporte a vertedero o planta de reciclajeIncluso p.p. de medios auxiliares.

| Código | Ud | Descripción | Rendimiento | Precio | Importe |
|---|---|---|---|---|---|
| OAA1001 | h | Oficial de primera (mano de obra; 22/03/2011) | 0.1 | 22.21 | 2.22 |
| OAA1005 | h | Peón ordinario (mano de obra; 09/07/2018) | 0.1 | 18.88 | 1.89 |
| PIE1056 | ud | Pequeño material y pzas. especiales (material; 07/07/2006) | 2 | 6.95 | 13.90 |
| 0000 | % | P.P. Medios auxiliares (14/10/2002) | 0.18 | 2 | 0.36 |
|  |  | Total |  |  | 18.37 |

Claves: vertedero, polivinilo, emulsión, agua, ejecución, desprendido, superficie, apagado, estuco, cal, inyección, apto, previo, fijación, algodón, fungicida, aplicación, estrato, restauración, trasdosado, limpieza, absorbente, disolvente

| Medición | Uds. | Largo | Ancho | Alto | Parcial |
|---|---|---|---|---|---|
| Zona actuación cara interior | 1 | 248.5 | 4 | 0.2 | 198.80 |
| Zona actuación cara exterior | 1 | 248.5 | 4 |  | 994.00 |
| Total |  |  |  |  | 1192.8 |

**0302** m2 ELIMINACIÓN PROTECCIÓN CUMBRERA (02/01/2016)
49.7 m2 × 12.5 = 621.25
Desmontado deprotección de cumbrera, por medios manuales, utizando cinceles y macetas, quedando prohibido el uso de martillos neumáticos, incluyendo retirada de escombros y carga, sin incluir transporte a vertedero o planta de reciclajeIncluso p.p. de medios auxiliares.

| Código | Ud | Descripción | Rendimiento | Precio | Importe |
|---|---|---|---|---|---|
| O01OA030 | h | Oficial primera (mano de obra; 02/01/2016) | 0.2 | 20 | 4.00 |
| O01OA070 | h | Peón ordinario | 0.5 | 17 | 8.50 |
|  |  | Total |  |  | 12.5 |

Claves: planta, escombro, medio, listón, cerámico, cubierta, recuperable, teja, desmontable, elevación, plano, pieza, seguridad, vertedero, transporte, carga, evacuación, manual

| Medición | Uds. | Largo | Alto | Parcial |
|---|---|---|---|---|
| Zona actuación | 1 | 248.5 | 0.2 | 49.70 |
| Total |  |  |  | 49.7 |

**0303** m2 ELIMINACIÓN REJUNTADO (02/01/2016)
1093.4 m2 × 30.98 = 33873.53
Eliminación del rejuntado de mortero de cal, yeso o mixtos en fachada de fábrica de ladrillo, retirando manualmente el mortero disgregado, mediante brochas de cerda, cepillos de raíces espátulas etc, (nunca con instrumentos de percusión o palanca que puedan romper las aristas de los sillares sobre los que se forman las juntas), y soplado con aire a presión controlada para la eliminación de los detritus y material desagregado, otros tipos de mortero no originales mucho más resistentes mecánicamente, se eliminarán solo por indicación expresa de la dirección facultativa y cuando pueda asegurarse que estos podrán desprenderse sin propiciar la rotura o desconchadura de bordes. Incluyendo retirada de escombros y carga, sin incluir transporte a vertedero o planta de reciclaje. Incluso p.p. de medios auxiliares.. Estos trabajos serán realizados por especialistas restauradores.

| Código | Ud | Descripción | Rendimiento | Precio | Importe |
|---|---|---|---|---|---|
| O01OC180 | h | Especialista restaurador (mano de obra; 02/01/2016) | 0.9 | 34.23 | 30.81 |
| M12W010 | h | Equipo chorro aire presión (maquinaria; 02/01/2016) | 0.05 | 3.43 | 0.17 |
|  |  | Total |  |  | 30.98 |

Claves: palanca, fachada, mixto, fábrica, aire, garlopa, yeso, manual, disgregado, instrumento, rotura, arista, sillar, soplete, camión, junta, espátula, control, vertedero, mortero, material, dirección, original, resistencia, mecánico, carga, transporte, planta, especial, presión, indicador, trabajo, mano, cal

| Medición | Uds. | Largo | Ancho | Alto | Parcial |
|---|---|---|---|---|---|
| Zona actuación cara interior | 1 | 248.5 |  | 4 | 994.00 |
| Zona actuación cara exterior | 1 | 248.5 | 0.1 | 4 | 99.40 |
| Total |  |  |  |  | 1093.4 |

## 04 LIMPIEZA PARAMENTOS (02/01/2016)
Importe: 21808.36

**0401** LIMPIEZA SUPERFICIES LADRILLO (02/01/2016)
1988 × 10.97 = 21808.36
Limpieza de fábrica de ladrillo realizada por mano de obra especializada a mano, en seco y con cepillo de dureza media o aire a presión bajo la supervisión del equipo de arqueología y tras la autorización expresa de la dirección facultativa. Incluyendo retirada de escombros y carga, sin incluir transporte a vertedero o planta de reciclaje. Incluso p.p. de medios auxiliares.

| Código | Ud | Descripción | Rendimiento | Precio | Importe |
|---|---|---|---|---|---|
| O01OC180 | h | Especialista restaurador | 0.3 | 34.23 | 10.27 |
| 0009 | % | Costes indirectos..(s/total) (27/11/2019) | 0.1 | 7 | 0.70 |
|  |  | Total |  |  | 10.97 |

| Medición | Uds. | Largo | Alto | Parcial |
|---|---|---|---|---|
| Zona actuación cara interior | 1 | 248.5 | 4 | 994.00 |
| Zona actuación cara exterior | 1 | 248.5 | 4 | 994.00 |
| Total |  |  |  | 1988 |

## 05 CONSOLIDACIÓN
Importe: 135015.52

**0501** m2 RECUPERACIÓN LIENZOS LADRILLO Y MORTERO CAL
1292.2 m2 × 73.35 = 94782.87
Recuperación de muro ladrillo de tejar y mortero de cal, comprendiendo: relleno de juntas con mortero de cal pigmentado, altamente transpirable y resistente al ataque de sales, siguiendo el patrón de las muestras del muro original. Restitución de ladrillos, mediante ladrillo tejar con un tono que se asemeje al original. Se colocarán recuperando la traba. Se llevarán a cabo criterios de mínima intervención siguiendo en todo momento la disposición del aparejo original. Se incluye la posible reparación de grietas mediante varilla de fibra de vidrio y resina e inyecciones de lechada de mortero de cal. Incluso medios de elevación carga y descarga, replanteo, nivelación, parte proporcional de mermas y roturas, humedecido de las piezas y limpieza. Medida la longitud ejecutada.

| Código | Ud | Descripción | Rendimiento | Precio | Importe |
|---|---|---|---|---|---|
| O01OA030 | h | Oficial primera | 0.25 | 20 | 5.00 |
| O01OA050 | h | Ayudante | 0.25 | 17.8 | 4.45 |
| O01OA070 | h | Peón ordinario | 0.25 | 17 | 4.25 |
| U04VD079 | m² | Fibra de vidrio MBRACE G-E 90/10 (material; 27/11/2019) | 0.2 | 33.37 | 6.67 |
| P01LM040 | mud | Ladrillo de tejar 25x12x5 cm (material; 27/11/2019) | 0.12 | 394.19 | 47.30 |
| A02C020 | m3 | MORTERO DE CAL M-15 (material) | 0.01 | 84.4 | 0.84 |
| P01DW050 | m3 | Agua (material; 27/11/2019) | 0.01 | 1.36 | 0.01 |
| 0009 | % | Costes indirectos..(s/total) | 0.69 | 7 | 4.83 |
|  |  | Total |  |  | 73.35 |

Claves: muro, fábrica, humedad, mortero, rotura, pico, construcción, pieza, merma, carga, cota, cal, coronación, dosificación, teja, hilada, limpieza, medio, replanteo, técnica, documentación, nivel, sanear, desmontable, elevación, ejecución, ladrillo, descarga

| Medición | Uds. | Largo | Ancho | Alto | Parcial |
|---|---|---|---|---|---|
| Zona actuación cara interior | 1 | 248.5 |  | 4 | 994.00 |
| Zona actuación cara exterior | 1 | 248.5 | 0.3 | 4 | 298.20 |
| Total |  |  |  |  | 1292.2 |

**0502** m RECONSTRUCCIÓN REMATE DE MURO
248.5 m × 68.27 = 16965.10
Reconstrucción del remate del muro siguiendo el esquema original, mediante la recuepración del volumen con fábrica de ladrilo de tejar similar al existente y mortero de cal hidráulica en coronación del muro, ejecucion de imposta con ladrillo de tejar y remate de teja plana artesanal similar a la original de 30 cm de largo, recibido con mortero de cal hidraúlica, ejecutado a dos aguas con remate de teja cumbrera cerámica curva.

| Código | Ud | Descripción | Rendimiento | Precio | Importe |
|---|---|---|---|---|---|
| U01AA007 | h | Oficial primera (mano de obra; 27/11/2019) | 0.55 | 18.19 | 10.00 |
| U01AA009 | h | Ayudante (mano de obra; 27/11/2019) | 0.55 | 16.42 | 9.03 |
| U12ID900 | ud | Teja cerámica curva vieja recuperada (material; 27/11/2019) | 8 | 0.8 | 6.40 |
| U12IA001 | ud | Teja cerámica mod. Alicantina (material; 27/11/2019) | 18 | 0.77 | 13.86 |
| P01LM040 | mud | Ladrillo de tejar 25x12x5 cm | 0.06 | 394.19 | 23.65 |
| A02C020 | m3 | MORTERO DE CAL M-15 | 0.01 | 84.4 | 0.84 |
| P01DW050 | m3 | Agua | 0.01 | 1.36 | 0.01 |
| 0009 | % | Costes indirectos..(s/total) | 0.64 | 7 | 4.48 |
|  |  | Total |  |  | 68.27 |

| Medición | Uds. | Largo | Parcial |
|---|---|---|---|
| Zona actuación | 1 | 248.5 | 248.50 |
| Total |  |  | 248.5 |

**0503** m2 REJUNTADO MORTERO DE CAL
1093.4 m2 × 21.28 = 23267.55
Rejuntado de muro de ladrillo de tejar con mortero bastardo de cal, incluso recuperacion de pequeños volúmenes de ladrillo, para su posterior entonado con pigmentos naturales. El rejuntado se rehundirá al igual que las juntas de fábrica original, para que actúe como goterón.

| Código | Ud | Descripción | Rendimiento | Precio | Importe |
|---|---|---|---|---|---|
| U01AA007 | h | Oficial primera | 0.55 | 18.19 | 10.00 |
| U01AA009 | h | Ayudante | 0.55 | 16.42 | 9.03 |
| A02C020 | m3 | MORTERO DE CAL M-15 | 0.01 | 84.4 | 0.84 |
| P01DW050 | m3 | Agua | 0.01 | 1.36 | 0.01 |
| 0009 | % | Costes indirectos..(s/total) | 0.2 | 7 | 1.40 |
|  |  | Total |  |  | 21.28 |

| Medición | Uds. | Largo | Ancho | Alto | Parcial |
|---|---|---|---|---|---|
| Zona actuación cara interior | 1 | 248.5 |  | 4 | 994.00 |
| Zona actuación cara exterior | 1 | 248.5 | 0.1 | 4 | 99.40 |
| Total |  |  |  |  | 1093.4 |

## 06 CALIDAD
Importe: 593.64

**0601** ud CONFORMIDAD, LADRILLO CERAMICO CARA VISTA
1 ud × 460.39 = 460.39
Comprobación de la conformidad, s/ UNE-EN 771-1:2003, de ladrillos cerámicos para su utilización en fábricas cara vista, mediante la realización de ensayos de laboratorio para determinar las características dimensionales y de forma, s/ UNE-EN 772-16:2001, las inclusiones calcáreas, s/ UNE 67039:1993, la absorción de agua, s/ UNE-EN 772-7:1999, la succión, s/ UNE-EN 772-11:2001, la resistencia a compresión, s/ UNE-EN 772-1:2002, las eflorescencias, s/ UNE 67029:1995, y la heladicidad, s/ UNE-EN 772-18:2000.

| Código | Ud | Descripción | Rendimiento | Precio | Importe |
|---|---|---|---|---|---|
| P32EC010 | ud | Defectos estructurales, ladrillos (material) | 1 | 16.64 | 16.64 |
| P32EC020 | ud | Características dimensionales, ladrillos (material) | 1 | 33.28 | 33.28 |
| P32EC030 | ud | Características de forma, ladrillos (material) | 1 | 16.64 | 16.64 |
| P32EC040 | ud | Absorción de agua, ladrillos (material) | 1 | 33.28 | 33.28 |
| P32EC050 | ud | Succión, ladrillos (material) | 1 | 44.38 | 44.38 |
| P32EC060 | ud | Eflorescencias, ladrillos (material) | 1 | 66.56 | 66.56 |
| P32EC070 | ud | Heladicidad ( 25ciclos ), ladrillos (material) | 1 | 133.13 | 133.13 |
| P32EC140 | ud | Resistencia a compresión, ladrillos (material) | 1 | 83.2 | 83.20 |
| P32EC090 | ud | Inclusiones calcáreas, ladrillos (material) | 1 | 33.28 | 33.28 |
|  |  | Total |  |  | 460.39 |

Claves: cal, cara, resistencia, eflorescencia, succión, absorción, dimensión, ladrillo, laboratorio, agua, heladicidad, fábrica, comprobación, cerámico, compresión, conformidad, ensayo

**0602** ud ESTUDIO TEORICO DOSIFICACION, MORTERO
1 ud × 133.25 = 133.25
Estudio teórico de la dosificación de un mortero, incluso emisión del informe.

| Código | Ud | Descripción | Rendimiento | Precio | Importe |
|---|---|---|---|---|---|
| P32HF070 | ud | Estudio teórico, dosificación mortero (material) | 1 | 111.05 | 111.05 |
| 0008 | ud | Redacción informe | 1.11 | 20 | 22.20 |
|  |  | Total |  |  | 133.25 |

Claves: dosificación, emisor, mortero

## 07 SEGURIDAD Y SALUD (20/12/2017)
Importe: 1256.52

**0701** UD MEDIDAS DE SEGURIDAD Y SALUD EN OBRA (20/12/2017)
1 UD × 1256.52 = 1256.52
Conjunto de medidas para implantar y garantizar la seguridad y salud durante las obras. Incluirán instalaciones de bienestar o adptación de espacios para ello, señalización para los trabajadores y visitantes (recorridos, elementos de seguridad, cuadro eléctrico, extintor, accesos permitidos y prohibidos, requisitos para el acceso y trabajo, etc...), protecciones colectivas (protección de huecos, barandillas,...), protecciones individuales (cascos, botas, gafas, chalecos, etc...) y mano de obra de seguridad para mantener los elementos durante toda la obra.

| Código | Ud | Descripción | Rendimiento | Precio | Importe |
|---|---|---|---|---|---|
| 050101 | UD | CASETAS (material; 20/12/2017) | 1 | 487.45 | 487.45 |
| 050102 | UD | SEÑALIZACIÓN (material; 20/12/2017) | 1 | 216.64 | 216.64 |
| 050103 | UD | PROTECCIONES COLECTIVAS (material; 20/12/2017) | 1 | 108.32 | 108.32 |
| 050104 | UD | PROTECCIONES INDIVIDUALES (material; 20/12/2017) | 1 | 270.8 | 270.80 |
| 050105 | UD | MANO DE OBRA (material; 20/12/2017) | 1 | 173.31 | 173.31 |
|  |  | Total |  |  | 1256.52 |

## 08 GESTIÓN DE RESIDUOS (02/01/2016)
Importe: 5244.31

**0801** m³ CLASIFICACIÓN RESIDUOS CONSTRUCCIÓN (02/01/2016)
33.8 m³ × 17.95 = 606.71
Clasificación a pie de obra de los residuos de construcción y/o demolición, separándolos en fracciones (hormigón, cerámicos, metales, maderas, vidrios, plásticos, papeles o cartones y residuos peligrosos), dentro de la obra en la que se produzcan, con medios manuales.

| Código | Ud | Descripción | Rendimiento | Precio | Importe |
|---|---|---|---|---|---|
| O01OA030 | h | Oficial primera | 0.25 | 20 | 5.00 |
| O01OA050 | h | Ayudante | 0.25 | 17.8 | 4.45 |
| O01OA070 | h | Peón ordinario | 0.5 | 17 | 8.50 |
|  |  | Total |  |  | 17.95 |

| Medición | Uds. | Alto | Parcial |
|---|---|---|---|
|  | 11.928 |  | 11.93 |
|  | 9.94 |  | 9.94 |
|  | 1 | 1 | 1.00 |
|  | 10.934 |  | 10.93 |
| Total |  |  | 33.8 |

**0802** ud TRANSPORTE DE RESIDUOS METALES (19/01/2016)
1 ud × 153.72 = 153.72
Transporte de residuos inertes de metales producidos en obras de construcción y/o demolición, con contenedor de 7 m³, a vertedero específico, instalación de tratamiento de residuos de construcción y demolición externa a la obra o centro de valorización o eliminación de residuos.

| Código | Ud | Descripción | Rendimiento | Precio | Importe |
|---|---|---|---|---|---|
| mq04res010bb | Ud | Carga y cambio de contenedor de 7 m³, para recogida de residuo (maquinaria; 28/11/2019) | 1.37 | 110 | 150.70 |
| 0007 | % | Medios auxiliares (19/01/2016) | 1.51 | 2 | 3.02 |
|  |  | Total |  |  | 153.72 |

**0803** ud TRANSPORTE RESIDUOS HORMIGON (19/01/2016)
1 ud × 153.72 = 153.72
Transporte de residuos inertes de hormigón producidos en obras de construcción y/o demolición, con contenedor de 7 m³, a vertedero específico, instalación de tratamiento de residuos de construcción y demolición externa a la obra o centro de valorización o eliminación de residuos.

| Código | Ud | Descripción | Rendimiento | Precio | Importe |
|---|---|---|---|---|---|
| mq04res010bb | Ud | Carga y cambio de contenedor de 7 m³, para recogida de residuo | 1.37 | 110 | 150.70 |
| 0007 | % | Medios auxiliares | 1.51 | 2 | 3.02 |
|  |  | Total |  |  | 153.72 |

**0804** ud TRANSPORTE RESIDUOS CERÁMICOS (19/01/2016)
3 ud × 60.54 = 181.62
Transporte de residuos inertes de ladrillos, tejas y materiales cerámicos, producidos en obras de construcción y/o demolición, con contenedor de 7 m³, a vertedero específico, instalación de tratamiento de residuos de construcción y demolición externa a la obra o centro de valorización o eliminación de residuos.

| Código | Ud | Descripción | Rendimiento | Precio | Importe |
|---|---|---|---|---|---|
| mq04res010cb | Ud | Carga y cambio de contenedor de 7 m³, para recogida de residuo (maquinaria; 20/12/2017) | 1.37 | 43.33 | 59.36 |
| 0007 | % | Medios auxiliares | 0.59 | 2 | 1.18 |
|  |  | Total |  |  | 60.54 |

**0805** ud TRANSPORTE RESIDUOS SIN CLASIFICAR (19/01/2016)
1 ud × 60.54 = 60.54
Transporte de mezcla sin clasificar de residuos inertes producidos en obras de construcción y/o demolición, con contenedor de 7 m³, a vertedero específico, instalación de tratamiento de residuos de construcción y demolición externa a la obra o centro de valorización o eliminación de residuos.

| Código | Ud | Descripción | Rendimiento | Precio | Importe |
|---|---|---|---|---|---|
| mq04res010db | Ud | Carga y cambio de contenedor de 7 m³, para recogida de residuo (maquinaria; 20/12/2017) | 1.37 | 43.33 | 59.36 |
| 0007 | % | Medios auxiliares | 0.59 | 2 | 1.18 |
|  |  | Total |  |  | 60.54 |

**0806** ud GESTIÓN RESIDUO FIBROCEMENTO (02/01/2016)
1 ud × 4088 = 4088.00
Legalizacion segun R.D 396/2006 ante la Autoridad Laboral competente, con indicación de los procemientos, ámbitos y fechas aproximadas de los trabajos a ejecutar, incluida parte proporcional de las mediciones ambientales.
Desmontaje de material de fibrocemento con amianto realizado por medios manuales de acuerdo al R.D. 396/06, previa humedectación con solución acuosa, paletizado y encapsulado mediante plástico galga o ensacado, todo ello debidamente identificado. Incluida p.p. EPIS específicos para trabajos con riesgo de amianto. (MEDIOS AUXILIARES NO INCLUIDOS)
Retirada y transporte del residuo realizado por transportista autorizado (consejería de medio ambiente) de residuos peligrosos hasta destino final, utilizando camión-grúa/ plataforma o similar. El precio incluye la carga y los trámites documentales que establece la normativa.
Tratamiento final del residuo y emisión del certificado de destrucción con indicación del número de aceptación emitido previamente, realizado por la planta receptora autorizada. Incluso p.p de big bag y líquido encapsulante.
Esta partida se refiere a un resto de dimensiones aproximadas de 5,00x0,20 m.

| Código | Ud | Descripción | Rendimiento | Precio | Importe |
|---|---|---|---|---|---|
| O01OA030 | h | Oficial primera | 10 | 20 | 200.00 |
| O01OA050 | h | Ayudante | 10 | 17.8 | 178.00 |
| O01OA070 | h | Peón ordinario | 10 | 17 | 170.00 |
| U02JK010 | ud | Camión grúa autocargable (maquinaria; 27/11/2019) | 10 | 44 | 440.00 |
| U49AA615 | ud | Canon vertido amianto (28/11/2019) | 1 | 600 | 600.00 |
| PLANTRA | ud | Elaboración de Plan de Trabajo (28/11/2019) | 1 | 2500 | 2500.00 |
|  |  | Total |  |  | 4088 |

## Precios auxiliares

**A02C020** m3 MORTERO DE CAL M-15 (material)
Precio: 84.4
Mortero de cal y arena de río M-15 confeccionado con hormigonera de 200 l.

| Código | Ud | Descripción | Rendimiento | Precio | Importe |
|---|---|---|---|---|---|
| O01OA070 | h | Peón ordinario | 1.7 | 17 | 28.90 |
| A01A010 | m3 | PASTA DE CAL APAGADA AMASADA (material) | 0.41 | 84.37 | 34.59 |
| P01AA020 | m3 | Arena de río 0/6 mm. (material) | 1.05 | 18.5 | 19.43 |
| P01DW050 | m3 | Agua | 0.28 | 1.36 | 0.38 |
| M03HH020 | h | Hormigonera 200 l. gasolina (maquinaria) | 0.4 | 2.75 | 1.10 |
|  |  | Total |  |  | 84.4 |

Claves: areno, mortero, río, hormigón, cal, confeccionar

**A01A010** m3 PASTA DE CAL APAGADA AMASADA (material)
Precio: 84.37
Pasta de cal viva apagada, amasada manualmente.

| Código | Ud | Descripción | Rendimiento | Precio | Importe |
|---|---|---|---|---|---|
| O01OA070 | h | Peón ordinario | 2.5 | 17 | 42.50 |
| P01CL030 | t | Cal hidratada en sacos S (material) | 0.35 | 116.9 | 40.92 |
| P01DW050 | m3 | Agua | 0.7 | 1.36 | 0.95 |
|  |  | Total |  |  | 84.37 |

Claves: cal, manual, pasta, apagado, vivo, amasado

## Recursos

**O01OA050** h Ayudante
Claves: ayudante

**O01OA070** h Peón ordinario
Claves: ordinario

**P31CB180** m Valla enrejado móvil 3,5x2 m
Claves: valla, enrejado, móvil

**P31CB200** u Pie de hormigón con 4 agujeros
Claves: hormigón, agujero, pie

**M11MM030** h Motosierra gasolina L=40 cm 1,32 cv
Claves: gasolina

**O01OC275** h Ayudante de Arqueólogo
Claves: ayudante

**P33P210** ud Varios material y utillaje
Claves: material

**P33P030** ud Materiales fungibles para arqueologia
Claves: material, arqueología

**O01OA060** h Peón especializado
Claves: especial

**O01OB280** h Peón jardinería
Claves: jardinería

**M05PN020** h Pala cargadora neumáticos 155 cv 2,5 m3
Claves: pala, cargador, neumático

**M07CB010** h Camión basculante 4x2 de 10 t
Claves: basculante, camión

**M07N060** m3 Canon de desbroce a vertedero
Claves: vertedero, desbroce

**M13AM020** m2 Montaje y desmontaje andamio h<8 m
Claves: montaje, andamio, desmontable

**M13AM010** d Alquiler m2 andamio acero galvanizado
Claves: galvanizar, acero, andamio, alquiler

**M13AM160** d Alquiler m2 de red mosquitera andamios
Claves: andamio, alquiler, red

**M13AM170** m2 Montaje y desmontaje red andamio
Claves: red, andamio, desmontable, montaje

**PIE1056** ud Pequeño material y pzas. especiales
Claves: material

**O01OC180** h Especialista restaurador
Claves: especial

**M12W010** h Equipo chorro aire presión
Claves: presión, aire, equipo

**P01LM040** mud Ladrillo de tejar 25x12x5 cm
Claves: ladrillo, teja

**P01DW050** m3 Agua
Claves: agua

**P32EC010** ud Defectos estructurales, ladrillos
Claves: estructura, ladrillo, defecto

**P32EC020** ud Características dimensionales, ladrillos
Claves: ladrillo, dimensión

**P32EC030** ud Características de forma, ladrillos
Claves: ladrillo

**P32EC040** ud Absorción de agua, ladrillos
Claves: ladrillo, agua, absorción

**P32EC050** ud Succión, ladrillos
Claves: ladrillo, succión

**P32EC060** ud Eflorescencias, ladrillos
Claves: ladrillo, eflorescencia

**P32EC070** ud Heladicidad ( 25ciclos ), ladrillos
Claves: ladrillo, heladicidad

**P32EC140** ud Resistencia a compresión, ladrillos
Claves: compresión, resistencia, ladrillo

**P32EC090** ud Inclusiones calcáreas, ladrillos
Claves: ladrillo, cal

**P32HF070** ud Estudio teórico, dosificación mortero
Claves: hormigón, dosificación

**M03HH020** h Hormigonera 200 l. gasolina
Claves: hormigón, gasolina

**P01AA020** m3 Arena de río 0/6 mm
Claves: areno, río

**P01CL030** t Cal hidratada en sacos S
Claves: cal
